# Muster-Leistungsbeschreibung
Leistungsbeschreibung (GAEB 90, DA81)
Währung: EUR

## Beschichtung - mineralisch
Datum: 12.09.25

### Titel 00001 Positionen

**00001.0001 Mineralischer Korrosionsschutz und Haftbrücke (Betofix KHB SR)**
Aufbringen einer sulfatresistenten
Korrosionsschutzbeschichtung auf den vorbereiteten
Bewehrungsstählen und
einer sulfatresistenten Haftbrücke
auf den vorbereiteten mineralischen Untergrund
mit einem 1-komponentigen, zementgebundenen,
kunststoffvergüteten Schlämmmörtel.

Produkt: Remmers Betofix KHB SR

Produktanforderungen:
Hoher Sulfatwiderstand
Rostschutzaktive Pigmente
Größtkorn ? 1 mm
Haftzugfestigkeit ? 2,0 N/mm²
pH-Wert: >12
Zertifiziert nach DIN EN 1504-7

Angebotenes Produkt:_____________

Verbrauch:
ca. 1,8 kg/m²/mm Remmers Betofix KHB SR <1079>
Einheit: m2

**00001.0002 Montage- und Reparaturmörtel (Betofix R2 SR rapid)**
*** Bedarfsposition ohne GB
Liefern und Herstellen eines frühbelastbaren Montage-
und Reparaturmörtels.

Produkt: Remmers Betofix R2 SR rapid

Produktanforderungen:
Klasse R2 nach DIN EN 1504-3
Klasse B1 nach DIN 19573
Hoher Sulfatwiderstand
Expositionsklassen XWW1 - XWW3 gem. DIN 19573
Sehr hohe Frühfestigkeit (nach 45 Minuten belastbar)
Schwindfrei
Wasserundurchlässig
Korrosionshemmend
Schüttdicke: ca. 1,6 kg/l
Wasseranspruch: 3,0 - 4,0 l / 25 kg
Expositionsklassenzuordnung:
 - Karbonatisierung XC1, XC2, XC3, XC4
 - Chloride ohne Meerwasser XD1
 - Chloride aus Meerwasser XS1
 - Frostangriff mit/ohne Taumittel XF1, XF2
 - Chemischer Angriff XA1
 - Verschleißbeanspruchung XM1
 - Waste Water: XWW1 - XWW3
Druckfestigkeit:
 - 1 h => 13 N/mm²
 - 24 h = ca. 25 N/mm²
 - 28 d => 40 N/mm²
Größtkorn: 2 mm

Angebotenes Produkt:______________

Verbrauch:
ca. 1,8 kg/dm³ Remmers Betofix R2 SR <1004>
Einheit: ltr

**00001.0003 Mineralischer Betonersatz SR PCC I+II (Betofix R4 SR)**
Liefern und Herstellen eines faserverstärkten PCC/SPCC
zur statischen Instandsetzung von Betonbauwerken. Das
Produkt wird dabei als Beschichtungsmörtel gem. DIN
19573 eingesetzt.

Produkt: Remmers Betofix R4 SR

Produktanforderungen:
M3-Mörtel nach RiLi-SIB und Klasse R4 nach DIN EN
1504-3 und B2 gem. DIN 19573 (WW-Schachtkopfmörtel)
Expositionsklassen XWW1 - XWW3 gem. DIN 19573
Verarbeitung im Handauftrag, spritz- und schleuderbar
Hoher Sulfatwiderstand und niedrig wirksamer
Alkaligehalt (SR/NA)
Einlagige Auftragsdicke in Ausbrüchen bis 80 mm
Frost-Tausalzbeständig
Hoher Chlorideindringwiderstand
Vereint Korrosionsschutz, Haftbrücke, Grob- und
Feinmörtel
Bei Spritzapplikation ohne Haftbrücke einsetzbar
Stat. E-Modul: ? 25000 N/mm²
Schichtdicke:
 - Einlagig 5 - 25 mm, in Ausbrüchen < 80 mm
 - Zweilagig < 50 mm, Verarbeitung frisch in frisch
 - Maschinenverarbeitung: mehrlagig frisch in frisch <
50 mm
Wasseranspruch: Ca. 10,7% entspricht 2,7 l/25 kg
Kapilare Wasseraufnahme: ? 0,5 kg/(m²h^0,5 )
Schwinden 28 Tage: ? 0,55 mm/m
Expositionsklassenzuordnung:
 - Karbonatisierung XC1 XC2 XC3 XC4
 -  Chloride ohne Meerwasser XD1 XD2 XD3
 - Chloride aus Meerwasser XS1 XS2 XS3
 - Frostangriff mit / ohne Taumittel XF1 XF2 XF3 XF4
 - Chemischer Angriff XA1 XA2 XA3
 - Verschleißbeanspruchung XM1 XM2
 - Waste Water XWW1 - XWW3
Biegezugfestigkeit (28 d): ? 8,0 N/mm²
Brandverhalten: Klasse A1
Druckfestigkeit:
 - 1 d = ? 15 N/mm²
 - 7 d = ? 40 N/mm²
 - 28 d = ? 50 N/mm²
Feuchtigkeitsklassenzuordnung: WO, WF, WA, WS
Fremdüberwachung; QDB
Größtkorn: 2mm
Haftvermögen (DIN EN 1542) (28 d): ? 2,0 N/mm²

Angebotenes Produkt:______________

Verbrauch:
ca. 2,0 kg/m²/mm Schichtdicke, bzw. ca. 2,0 kg/dm³.
Remmers Betofix R4 SR <1084>
Einheit: ltr

**00001.0004 Dichtungskehle mineralisch (Betofix R2 SR rapid)**
*** Grundposition ZZ 001.0
Herstellen einer mineralischen Dichtungskehle Radius 5
cm, im Übergangsbereich Wand-Boden  und allen
Eckbereichen mit
einem frühbelastbaren Montage- und Reparaturmörtel.

Produkt: Remmers Betofix R2 SR rapid

Produktanforderungen:
Klasse R2 nach DIN EN 1504-3
Klasse B1 nach DIN 19573
Hoher Sulfatwiderstand
Expositionsklassen XWW1 - XWW3 gem. DIN 19573
Sehr hohe Frühfestigkeit (nach 45 Minuten belastbar)
Schwindfrei
Wasserundurchlässig
Korrosionshemmend
Schüttdicke: ca. 1,6 kg/l
Wasseranspruch: 3,0 - 4,0 l / 25 kg
Expositionsklassenzuordnung:
 - Karbonatisierung XC1, XC2, XC3, XC4
 - Chloride ohne Meerwasser XD1
 - Chloride aus Meerwasser XS1
 - Frostangriff mit/ohne Taumittel XF1, XF2
 - Chemischer Angriff XA1
 - Verschleißbeanspruchung XM1
 - Waste Water: XWW1 - XWW3
Druckfestigkeit:
 - 1 h => 13 N/mm²
 - 24 h = ca. 25 N/mm²
 - 28 d => 40 N/mm²
Größtkorn: 2 mm

Angebotenes Produkt:_____________

Verbrauch:
ca. 2,0 kg/lfdm Remmers Betofix R2 SR rapid<1004>
Einheit: m

**00001.0005 Dichtungskehle im Übergang Wand-Boden mit PCC-Mörtel (Betofix R4 SR)**
*** Wahlposition ZZ 001.1
Herstellen einer mineralischen Dichtungskehle,
Radius 5 cm im Übergangsbereich Wand-Boden mit
einem faserverstärkten Betonersatzmörtel.

Produkt: Remmers Betofix R4 SR

Produkteigenschaften:
Beanspruchbarkeitsklassen nach DAfStb-Richtlinie: M2
und M3
Anforderungsklasse nach DIN EN 1504-3: R3/R4
Expositionsklassen XWW1 - XWW3 gem. DIN 19573
Verarbeitung im Handauftrag, spritz- und schleuderbar
Hoher Sulfatwiderstand und niedrig wirksamer
Alkaligehalt (SR/NA)
Einlagige Auftragsdicke in Ausbrüchen bis 80 mm
Frost-Tausalzbeständig
Hoher Chlorideindringwiderstand

Produktkenndaten:
Kapillare Wasseraufnahme = 0,5 kg/(m²h0,5 )
Schwinden 28 Tage = 0,55 mm/m
Expositionsklassenzuordnung Karbonatisierung XC1 XC2
XC3 XC4
Chloride ohne Meerwasser XD1 XD2 XD3
Chloride aus Meerwasser XS1 XS2 XS3
Frostangriff mit / ohne Taumittel XF1 XF2 XF3 XF4
Chemischer Angriff XA1 XA2 XA3
Verschleißbeanspruchung XM1 XM2
Waste Water XWW1 - XWW3
Biegezugfestigkeit (28 d) = 8,0 N/mm²
Brandverhalten Klasse A1
Druckfestigkeit 1 d = = 15 N/mm²
7 d = = 40 N/mm²
28 d = = 50 N/mm²
Dyn. E-Modul = 25000 N/mm²
Feuchtigkeitsklassenzuordnung WO, WF, WA, WS
Fremdüberwachung QDB
Größtkorn 2 mm
Haftvermögen (DIN EN 1542) (28 d) = 2,0 N/mm²

Angebotenes Produkt:______________

Verbrauch:
ca. 1,2 kg/lfm Remmers Betofix R4 SR <1084>
Einheit: m

**00001.0006 Beschichtungsmörtel (Betofix R4 SR)**
Liefern und Aufbringen eines frühbelastbaren
Beschichtungsmörtels auf den vorbereiteten Untergrund.

Bauteil:  _____________

Schichtdicke:____________cm

Produkt: Remmers Betofix R4 SR

Produktanforderungen:
M3-Mörtel nach RiLi-SIB und Klasse R4 nach DIN EN
1504-3 und B2 gem. DIN 19573 (WW-Schachtkopfmörtel)
Expositionsklassen XWW1 - XWW3 gem. DIN 19573
Verarbeitung im Handauftrag, spritz- und schleuderbar
Hoher Sulfatwiderstand und niedrig wirksamer
Alkaligehalt (SR/NA)
Einlagige Auftragsdicke in Ausbrüchen bis 80 mm
frost-tausalzbeständig
Hoher Chlorideindringwiderstand
Vereint Korrosionsschutz, Haftbrücke, Grob- und
Feinmörtel
Bei Spritzapplikation ohne Haftbrücke einsetzbar
Stat. E-Modul: ? 25000 N/mm²
Schichtdicke:
 - Einlagig 5 - 25 mm, in Ausbrüchen < 80 mm
 - Zweilagig < 50 mm, Verarbeitung frisch in frisch
 - Maschinenverarbeitung: mehrlagig frisch in frisch <
50 mm
Wasseranspruch: Ca. 10,7% entspricht 2,7 l/25 kg
Kapilare Wasseraufnahme: ? 0,5 kg/(m²h^0,5 )
Schwinden 28 Tage: ? 0,55 mm/m
Expositionsklassenzuordnung:
 - Karbonatisierung XC1 XC2 XC3 XC4
 -  Chloride ohne Meerwasser XD1 XD2 XD3
 - Chloride aus Meerwasser XS1 XS2 XS3
 - Frostangriff mit / ohne Taumittel XF1 XF2 XF3 XF4
 - Chemischer Angriff XA1 XA2 XA3
 - Verschleißbeanspruchung XM1 XM2
 - Waste Water XWW1 - XWW3
Biegezugfestigkeit (28 d): ? 8,0 N/mm²
Brandverhalten: Klasse A1
Druckfestigkeit:
 - 1 d = ? 15 N/mm²
 - 7 d = ? 40 N/mm²
 - 28 d = ? 50 N/mm²
Feuchtigkeitsklassenzuordnung: WO, WF, WA, WS
Fremdüberwachung; QDB
Größtkorn: 2mm
Haftvermögen (DIN EN 1542) (28 d): ? 2,0 N/mm²

Angebotenes Produkt:______________

Verbrauch:
ca. 2,0 kg/m²/mm Schichtdicke, bzw. ca. 2,0 kg/dm³
Remmers Betofix R4 SR <1084>
Einheit: m2

**00001.0007 PCC-Feinspachtel (Betofix Fill SR)**
*** Bedarfsposition ohne GB
Lieferung und Aufbringen eines einkomponentigen,
mineralischen, kunststoffvergüteten,
hoch sulfatbeständigen PCC-Feinspachtels.

Bauteil:___________

Einbaulage:______________

Schichtdicke:______ mm

Produkt: Remmers Betofix Fill SR

Produktanforderungen:
Hoher Sulfatwiderstand und niedrig wirksamer
Alkaligehalt (SR/NA)
Hohe Frühfestigkeit
Gute Glätt- und Haftfähigkeit
Spannungsarm und rissfrei erhärtend
Gute Überkopfverarbeitbarkeit
Frost-Tausalzbeständig
Zertifiziert nach DIN EN 1504-3
Schichtdicke Einlagig 1 - 10 mm
In Ausbrüchen bis 30 mm
Wasseranspruch ca. 14,5 % entspricht 3,6 l/25 kg
Kapillare Wasseraufnahme = 0,5 kg/(m²h )
Expositionsklassenzuordnung Karbonatisierung XC1 XC2
XC3 XC4
Chloride ohne Meerwasser XD1
Chloride aus Meerwasser XS1
Frostangriff mit /ohne Taumittel XF1 XF2 XF3
Chemischer Angriff XA1
Verschleißbeanspruchung XM1
Biegezugfestigkeit 28 d: = 7,0 N/mm²
Brandklasse A1
Druckfestigkeit:
1 d: = 10 N/mm²
7 d: = 25 N/mm²
28 d: = 30 N/mm²
Dyn. E-Modul = 15000 N/mm²
Fremdüberwachung QDB
Größtkorn 0,5 mm
Haftvermögen (DIN EN 1542) (28 d) = 1,5 N/mm²

Angebotenes Produkt:______________

Verbrauch:
Ca. 1,75 kg/m²/mm Schichtdicke, bzw. ca. 1,75 kg/dm³
Betofix Fill SR <10180>
Einheit: m2

**00001.0008 Beschichtungsmörtel gem. DIN 19573 in Bereichen mit biogener (Schwefelsäurekorrosion (Betofix XWW4))**
Liefern und Aufbringen eines Beschichtungsmörtels
in Bereichen mit biogener Schwefelsäurekorrosion
auf den vorbereiteten Untergrund.

Bauteil:  _____________

Schichtdicke:____________cm

Produkt: Remmers Betofix XWW4

Produktanforderungen:
Sulfatbeständig
Hohe mechanische Widerstandsfähigkeit
Frost-Tausalzbeständig
Hoher Wassereindringwiderstand
Besonders schwindarm
Frühfest
Wasseranspruch Ca. 10,7% entspricht 2,7 l/25 kg
Kapillare Wasseraufnahme ? 0,5 kg/(m²h )
Schwinden 28 Tage ? 0,55 mm/m
Druckfestigkeit 1 d = ? 15 N/mm²
  7 d = ? 40 N/mm²
  28 d = ? 50 N/mm²
Biegezugfestigkeit (28 d) ? 8,0 N/mm²
Dyn. E-Modul ? 25000 N/mm²
Oberflächenzugfestigkeit ? 2,0 N/mm²
Größtkorn 2 mm
Fremdüberwachung QDB

Angebotenes Produkt:______________

Verbrauch:
ca. 2,0 kg/m²/mm Schichtdicke, bzw. ca. 2,0 kg/dm³
Betofix XWW4 <1109>
Einheit: ltr

**00001.0009 Nachbehandlung (Betofix NBM)**
Nachbehandlung der fertiggestellten, noch frischen
Oberflächen mit einem Nachbehandlungsmittel
für den allgemeinen Betonbau  und Beton für
Verkehrsbauwerkein Form einer
gebrauchsfertigen Emulsion.

Produkt: Betofix NBM

Eigenschaften:
Sperrkoeffizient SM = 85 %
SRT-Wert (Griffigkeit) = 50 Skalenteile
Gebrauchsfertige Emulsion
Lösemittelfrei
Spritzbar
Bildet einen Sperrfilm auf der Oberfläche

Produktkenndaten:
Dichte (20 °C) 1,00 g/cm³
Sperrkoeffizient S 98 %
SRT-Wert (Griffigkeit) 72 Skalenteile
Konsistenz Flüssig
pH-Wert Ca. 9
Farbe Weißlich

Zertifikate:
Prüfbericht Sperrwirkung gemäß TL NBM-StB 09
Prüfbericht Griffigkeit gemäß TL NBM-StB 09

Angebotenes Produkt:______________

Verbrauch:
ca. 150 ml/m² Remmers Betofix NBM <1230>
Einheit: m2
